# Soporte de cables para zócalo, referencia 48497 de IDE. Para profundidad: 250 mm - de IDE Electric

- Propiedad del archivo: CONSTRUNARIO
- Formato: FIEBDC-3/2012
- Programa: Construnario Versión 3.51
- Fecha de los precios: 01/03/2023
- Divisa: EUR

**48497** u Soporte de cables para zócalo, referencia 48497 de IDE. Para profundidad: 250 mm - de IDE Electric
Precio: 24.45
MATERIALES: Acero galvanizado. Se coloca en la parte interior del zócalo. Regulable en altura. Código EAN: 8431044028859 Código eCl@ss 6.0: EC002620
