# Soporte de cables para zócalo, referencia 48499 de IDE. Para profundidad: 400 mm - de IDE Electric

- Propiedad del archivo: CONSTRUNARIO
- Formato: FIEBDC-3/2012
- Programa: Construnario Versión 3.51
- Fecha de los precios: 01/03/2023
- Divisa: EUR

**48499** u Soporte de cables para zócalo, referencia 48499 de IDE. Para profundidad: 400 mm - de IDE Electric
Precio: 26.02
MATERIALES: Acero galvanizado. Se coloca en la parte interior del zócalo. Regulable en altura. Código EAN: 8431044030029 Código eCl@ss 6.0: EC002620
