# Cierre triangulo metátlico y llave SEVILLANA-ERZ ENDESA - de IDE Electric

- Propiedad del archivo: CONSTRUNARIO
- Formato: FIEBDC-3/2012
- Programa: Construnario Versión 3.51
- Fecha de los precios: 01/03/2023
- Divisa: EUR

| Código | Ud | Descripción | Precio |
|---|---|---|---|
| 48502 | u | Cierre triangulo metátlico y llave SEVILLANA-ERZ ENDESA - de IDE Electric | 11.37 |
