# Cierre 1/4 de vuelta+maneta - de IDE Electric

- Propiedad del archivo: CONSTRUNARIO
- Formato: FIEBDC-3/2012
- Programa: Construnario Versión 3.51
- Fecha de los precios: 01/03/2023
- Divisa: EUR

**48522** u Cierre 1/4 de vuelta+maneta - de IDE Electric
Precio: 58.44
Cierre de 4 puntos, inserto doble-bit con maneta escamoteable gris RAL7016. Llave doble paletón 5 mm en zamak no incluida (Ref.: 48460). No incluye el cierre interior mas varillas, que es necesario solicitar a parte en función de la altura del armario. Código EAN: 8431044060422 Código eCl@ss 6.0: EC000327
