# Cierre para candado + maneta RAL7016 (Sin varillas) - de IDE Electric

- Propiedad del archivo: CONSTRUNARIO
- Formato: FIEBDC-3/2012
- Programa: Construnario Versión 3.51
- Fecha de los precios: 01/03/2023
- Divisa: EUR

**48523** u Cierre para candado + maneta RAL7016 (Sin varillas) - de IDE Electric
Precio: 110.64
Candado no incluido. No incluye el cierre interior mas varillas, que es necesario solicitar a parte en función de la altura del armario. Código EAN: 8431044155180 Código eCl@ss 6.0: EC000327
