# Cierre 1/4 de vuelta de palomilla sin llave - de IDE Electric

- Propiedad del archivo: CONSTRUNARIO
- Formato: FIEBDC-3/2012
- Programa: Construnario Versión 3.51
- Fecha de los precios: 01/03/2023
- Divisa: EUR

**48527** u Cierre 1/4 de vuelta de palomilla sin llave - de IDE Electric
Precio: 72.26
MATERIALES: Zamak. Cierres para colocar en armarios control PC. Suministro: Pack de 2 unidades por referencia. Código EAN: 8431044132655 Código eCl@ss 6.0: EC000327
