# Cierre 1/4 de vuelta de palomilla con llave código 2233 - de IDE Electric

- Propiedad del archivo: CONSTRUNARIO
- Formato: FIEBDC-3/2012
- Programa: Construnario Versión 3.51
- Fecha de los precios: 01/03/2023
- Divisa: EUR

**48528** u Cierre 1/4 de vuelta de palomilla con llave código 2233 - de IDE Electric
Precio: 106.61
MATERIALES: Zamak. Cierres para colocar en armarios control PC. Suministro: Pack de 2 unidades por referencia. Código EAN: 8431044132662 Código eCl@ss 6.0: EC000327
