# Cierre triángulo 8 -1P para RF60 - de IDE Electric

- Propiedad del archivo: CONSTRUNARIO
- Formato: FIEBDC-3/2012
- Programa: Construnario Versión 3.51
- Fecha de los precios: 01/03/2023
- Divisa: EUR

**48530** u Cierre triángulo 8 -1P para RF60 - de IDE Electric
Precio: 33.98
Para series ICT - Fenix. Código EAN: 8431044160108 Código ETIM 6.0: EC000327
