# Cierre cuadrado 3P, referencia 48540 de IDE. Llave poliamida cuadrada. Sin varillas - de IDE Electric

- Propiedad del archivo: CONSTRUNARIO
- Formato: FIEBDC-3/2012
- Programa: Construnario Versión 3.51
- Fecha de los precios: 01/03/2023
- Divisa: EUR

**48540** u Cierre cuadrado 3P, referencia 48540 de IDE. Llave poliamida cuadrada. Sin varillas - de IDE Electric
Precio: 33.54
Carcasa fabricada en poliamida negra y lengüeta en acero. Para armarios a partir de 1000 mm de altura o puerta doble. No incluye varillas para cierre 3P. Incluye llave. Código EAN: 8431044158211 Código eCl@ss 6.0: EC000327
