# Llave 1/4 de vuelta tipo buzón cod.333, referencia 48550 de IDE - de IDE Electric

- Propiedad del archivo: CONSTRUNARIO
- Formato: FIEBDC-3/2012
- Programa: Construnario Versión 3.51
- Fecha de los precios: 01/03/2023
- Divisa: EUR

**48550** u Llave 1/4 de vuelta tipo buzón cod.333, referencia 48550 de IDE - de IDE Electric
Precio: 6.60
Para series: ARGENTA - ATLANTIC. Código EAN: 8431044158228 Código eCl@ss 6.0: EC000175
