# Llave zamak triángulo 8 mm, referencia 48551 de IDE - de IDE Electric

- Propiedad del archivo: CONSTRUNARIO
- Formato: FIEBDC-3/2012
- Programa: Construnario Versión 3.51
- Fecha de los precios: 01/03/2023
- Divisa: EUR

**48551** u Llave zamak triángulo 8 mm, referencia 48551 de IDE - de IDE Electric
Precio: 6.33
Para series: ARGENTA - GLASS. Código EAN: 8431044158235 Código eCl@ss 6.0: EC000175
