# Llave poliamida cuadrada, referencia 48552 de IDE - de IDE Electric

- Propiedad del archivo: CONSTRUNARIO
- Formato: FIEBDC-3/2012
- Programa: Construnario Versión 3.51
- Fecha de los precios: 01/03/2023
- Divisa: EUR

**48552** u Llave poliamida cuadrada, referencia 48552 de IDE - de IDE Electric
Precio: 6.20
Para armarios tipo Argenta Código EAN: 8431044158242 Código eCl@ss 6.0: EC000175
