# Kit barra cierre enclavamiento armario ancho 400 400 - de IDE Electric

- Propiedad del archivo: CONSTRUNARIO
- Formato: FIEBDC-3/2012
- Programa: Construnario Versión 3.51
- Fecha de los precios: 01/03/2023
- Divisa: EUR

**48559** u Kit barra cierre enclavamiento armario ancho 400 400 - de IDE Electric
Precio: 241.13
Maneta accionamiento: ABS negro. Tiene función de seguridad. obliga a colocar el sistema en posición de bloqueo de los armarios secundarios para poder cerrar la puerta principal. Para obtener el sistema de completo solicitar dos referencias. Accionamiento (48515) y enclavamiento en función de la anchura del armario. Código EAN: 8431044288642 Código ETIM 6.0: EC000327
