# Varillas puerta doble exterior 1.650 de IDE - de IDE Electric

- Propiedad del archivo: CONSTRUNARIO
- Formato: FIEBDC-3/2012
- Programa: Construnario Versión 3.51
- Fecha de los precios: 06/05/2024
- Divisa: EUR

**48562** u Varillas puerta doble exterior 1.650 de IDE - de IDE Electric
Precio: 69.57
MATERIALES: Acero cincado. Código EAN: 8431044154886
