# Varillas puerta doble exterior 2.000 - de IDE Electric

- Propiedad del archivo: CONSTRUNARIO
- Formato: FIEBDC-3/2012
- Programa: Construnario Versión 3.51
- Fecha de los precios: 01/03/2023
- Divisa: EUR

**48564** u Varillas puerta doble exterior 2.000 - de IDE Electric
Precio: 77.92
MATERIALES: Acero cincado. Código EAN: 8431044160443
