# Terminación varilla (Pack 4 unid.) - de IDE Electric

- Propiedad del archivo: CONSTRUNARIO
- Formato: FIEBDC-3/2012
- Programa: Construnario Versión 3.51
- Fecha de los precios: 01/03/2023
- Divisa: EUR

**48565** u Terminación varilla (Pack 4 unid.) - de IDE Electric
Precio: 12.30
Para puertas dobles. Código EAN: 8431044160450
