# Cierre Zamak para Big-Inox - de IDE Electric

- Propiedad del archivo: CONSTRUNARIO
- Formato: FIEBDC-3/2012
- Programa: Construnario Versión 3.51
- Fecha de los precios: 01/03/2023
- Divisa: EUR

**48568** u Cierre Zamak para Big-Inox - de IDE Electric
Precio: 74.32
MATERIALES: Maneta en Zamak. Es necesario solicitar aparte el inserto y las varillas. Código EAN: 8431044284354 Código ETIM 6.0: EC000327
