# Cierre inox para Big-Inox - de IDE Electric

- Propiedad del archivo: CONSTRUNARIO
- Formato: FIEBDC-3/2012
- Programa: Construnario Versión 3.51
- Fecha de los precios: 01/03/2023
- Divisa: EUR

**48569** u Cierre inox para Big-Inox - de IDE Electric
Precio: 295.25
MATERIALES: Maneta en acero inoxidable. Es necesario solicitar aparte el inserto y las varillas. Código EAN: 8431044284361 Código ETIM 6.0: EC000327
