# Kit perfil para puerta, referencia 48584 de IDE. Medidas: 2200x400 (2 ud.) - de IDE Electric

- Propiedad del archivo: CONSTRUNARIO
- Formato: FIEBDC-3/2012
- Programa: Construnario Versión 3.51
- Fecha de los precios: 01/03/2023
- Divisa: EUR

**48584** u Kit perfil para puerta, referencia 48584 de IDE. Medidas: 2200x400 (2 ud.) - de IDE Electric
Precio: 113.33
Solo necesario para puertas de 400 mm de anchura Código EAN: 8431044299235 Código ETIM 6.0: EC000327
