# Cable H05VV-F, referencia 48607 de IDE. 3x1,5 mm2 (2 m) - de IDE Electric

- Propiedad del archivo: CONSTRUNARIO
- Formato: FIEBDC-3/2012
- Programa: Construnario Versión 3.51
- Fecha de los precios: 19/01/2023
- Divisa: EUR

| Código | Ud | Descripción | Precio |
|---|---|---|---|
| 48607 | u | Cable H05VV-F, referencia 48607 de IDE. 3x1,5 mm2 (2 m) - de IDE Electric | 10.82 |
