# Interruptor de puerta de fijación magnética, referencia 48609 de IDE. Para serie Argenta - de IDE Electric

- Propiedad del archivo: CONSTRUNARIO
- Formato: FIEBDC-3/2012
- Programa: Construnario Versión 3.51
- Fecha de los precios: 06/05/2024
- Divisa: EUR

**48609** u Interruptor de puerta de fijación magnética, referencia 48609 de IDE. Para serie Argenta - de IDE Electric
Precio: 58.69
(AltoxAnchoxProf) 70x30,6x30 mm Código EAN: 8431044454054 Código ETIM 8.0: EC002626
