# Interruptor de puerta de fijación por tornillos, referencia 48610 de IDE. Para serie Argenta - de IDE Electric

- Propiedad del archivo: CONSTRUNARIO
- Formato: FIEBDC-3/2012
- Programa: Construnario Versión 3.51
- Fecha de los precios: 19/01/2023
- Divisa: EUR

| Código | Ud | Descripción | Precio |
|---|---|---|---|
| 48610 | u | Interruptor de puerta de fijación por tornillos, referencia 48610 de IDE. Para serie Argenta - de IDE Electric | 32.94 |
