# Interruptor de puerta de fijación magnética, referencia 48618 de IDE. Con led - de IDE Electric

- Propiedad del archivo: CONSTRUNARIO
- Formato: FIEBDC-3/2012
- Programa: Construnario Versión 3.51
- Fecha de los precios: 19/01/2023
- Divisa: EUR

| Código | Ud | Descripción | Precio |
|---|---|---|---|
| 48618 | u | Interruptor de puerta de fijación magnética, referencia 48618 de IDE. Con led - de IDE Electric | 83.31 |
