# Interruptor de puerta de fijación por tornillos, referencia 48619 de IDE. Con led - de IDE Electric

- Propiedad del archivo: CONSTRUNARIO
- Formato: FIEBDC-3/2012
- Programa: Construnario Versión 3.51
- Fecha de los precios: 19/01/2023
- Divisa: EUR

| Código | Ud | Descripción | Precio |
|---|---|---|---|
| 48619 | u | Interruptor de puerta de fijación por tornillos, referencia 48619 de IDE. Con led - de IDE Electric | 57.58 |
