# Pack soporte a pared separador 20x20 (4 ud) acero inoxidable, referencia 48623 de IDE - de IDE Electric

- Propiedad del archivo: CONSTRUNARIO
- Formato: FIEBDC-3/2012
- Programa: Construnario Versión 3.51
- Fecha de los precios: 01/03/2023
- Divisa: EUR

**48623** u Pack soporte a pared separador 20x20 (4 ud) acero inoxidable, referencia 48623 de IDE - de IDE Electric
Precio: 23.61
MATERIALES: Acero inoxidable AISI 316L. Se montan sobre la parte trasera del armario en posición vertical u horizontal. Suministro: Pack de 4 soportes. Separación a pared de 11 mm. Código EAN: 8431044146805 Código eCl@ss 6.0: EC002625
