# Bisagra estándar 120º, referencia 48626 de IDE - de IDE Electric

- Propiedad del archivo: CONSTRUNARIO
- Formato: FIEBDC-3/2012
- Programa: Construnario Versión 3.51
- Fecha de los precios: 19/01/2023
- Divisa: EUR

| Código | Ud | Descripción | Precio |
|---|---|---|---|
| 48626 | u | Bisagra estándar 120º, referencia 48626 de IDE - de IDE Electric | 38.79 |
