# Bisagra 180º izquierda, referencia 48629 de IDE. 4 ud. - de IDE Electric

- Propiedad del archivo: CONSTRUNARIO
- Formato: FIEBDC-3/2012
- Programa: Construnario Versión 3.51
- Fecha de los precios: 01/03/2023
- Divisa: EUR

**48629** u Bisagra 180º izquierda, referencia 48629 de IDE. 4 ud. - de IDE Electric
Precio: 293.08
Precio a consultar Código EAN: 8431044401171 Código ETIM 8.0: EC002620
