# Bisagra para armario Argenta, referencia 48635 de IDE. 1 und. + 1 bulón - de IDE Electric

- Propiedad del archivo: CONSTRUNARIO
- Formato: FIEBDC-3/2012
- Programa: Construnario Versión 3.51
- Fecha de los precios: 01/03/2023
- Divisa: EUR

**48635** u Bisagra para armario Argenta, referencia 48635 de IDE. 1 und. + 1 bulón - de IDE Electric
Precio: 4.78
Para armarios tipo Argenta Código EAN: 8431044193793 Código eCl@ss 6.0: EC002620
