# Junta ailsamiento (1m) + junta adhesiva (4, 5 m) - de IDE Electric

- Propiedad del archivo: CONSTRUNARIO
- Formato: FIEBDC-3/2012
- Programa: Construnario Versión 3.51
- Fecha de los precios: 01/03/2023
- Divisa: EUR

**48636** u Junta ailsamiento (1m) + junta adhesiva (4, 5 m) - de IDE Electric
Precio: 57.97
MATERIALES: espuma de polietileno. Necesaria para la unión de armarios lateralmente y en profundidad. Fijación desde el interior de los armarios. Garantiza el grado de protección IP55. PARA ARMARIOS TIPO: ENL. Código EAN: 8431044146447
