# Conector para barra 12x4 - de IDE Electric

- Propiedad del archivo: CONSTRUNARIO
- Formato: FIEBDC-3/2012
- Programa: Construnario Versión 3.51
- Fecha de los precios: 01/03/2023
- Divisa: EUR

**48645** u Conector para barra 12x4 - de IDE Electric
Precio: 1.09
Para barras 12x4 mm roscadas - Tornillos M5. Cables: Sección mínimo 1 mm2 - sección máxima 6 mm2. Material: acero galvanizado. Código EAN: 8431044486451 Código ETIM 6.0: EC002623
