# Conector sin taladro 16 mm2 - de IDE Electric

- Propiedad del archivo: CONSTRUNARIO
- Formato: FIEBDC-3/2012
- Programa: Construnario Versión 3.51
- Fecha de los precios: 01/03/2023
- Divisa: EUR

**48646** u Conector sin taladro 16 mm2 - de IDE Electric
Precio: 2.81
Para barras 12x4 / 12x5 lisas. Cable flexible de16 mm2 - Cable rígido de 35 mm2. Material: acero galvanizado. Código EAN: 8431044486468 Código ETIM 6.0: EC002623
