# Estribo angular - de IDE Electric

- Propiedad del archivo: CONSTRUNARIO
- Formato: FIEBDC-3/2012
- Programa: Construnario Versión 3.51
- Fecha de los precios: 01/03/2023
- Divisa: EUR

**48651** u Estribo angular - de IDE Electric
Precio: 3.10
Distancia entre agujeros 60 mm - ángulo 55º - espesor 1,5 mm. Materiales: hierro DC01 acabado en cincado blanco. Código EAN: 8431044486512 Código ETIM 6.0: EC002623
