# Placa de montaje 144 mód. - de IDE Electric

- Propiedad del archivo: CONSTRUNARIO
- Formato: FIEBDC-3/2012
- Programa: Construnario Versión 3.51
- Fecha de los precios: 01/03/2023
- Divisa: EUR

**48664** u Placa de montaje 144 mód. - de IDE Electric
Precio: 83.37
MATERIALES: Chapa de acero pintado RAL9003. Suministradas con los accesorios necesarios para su colocación. Proporcionan una protección adicional de la aparamenta y aparatos colocados en el módulo auxiliar. Código EAN: 8431044486642 Código eCl@ss 6.0: EC000456
