# Espaciador metálico 80mm M6 - de IDE Electric

- Propiedad del archivo: CONSTRUNARIO
- Formato: FIEBDC-3/2012
- Programa: Construnario Versión 3.51
- Fecha de los precios: 01/03/2023
- Divisa: EUR

**48677** u Espaciador metálico 80mm M6 - de IDE Electric
Precio: 5.10
Destinados a fijar las pantallas de protección, perfiles o barras de toma tierra. Espaciadores hexagonales metálicos macho/hembra. Materiales: fabricados en acero galvanizado. Código EAN: 8431044486772 Código ETIM 6.0: EC002334
