# Soporte embarrado 4/5 TN (3500A) - de IDE Electric

- Propiedad del archivo: CONSTRUNARIO
- Formato: FIEBDC-3/2012
- Programa: Construnario Versión 3.51
- Fecha de los precios: 01/03/2023
- Divisa: EUR

**48680** u Soporte embarrado 4/5 TN (3500A) - de IDE Electric
Precio: 13.71
Distancia entre centro de fijación: 25 mm. Distancia ajustable entre centros de fijación. Chapa de acero galvanizado reforzado con 2,5 mm de zinc. Tornillos, tuercas y arandelas cincadas. Tres fase(4/5 T) - Tres fases + neutro (4/5 TN) . Barras 10 mm, una por fase. Aisladores libres de halógenos. Código EAN: 8431044486802 Código eCl@ss 6.0: EC001166
