# Kit para interruptor de caja moldeada Atlantic Plus, referencia 48705/300 de IDE. Profundidad de armario: 300 - de IDE Electric

- Propiedad del archivo: CONSTRUNARIO
- Formato: FIEBDC-3/2012
- Programa: Construnario Versión 3.51
- Fecha de los precios: 19/01/2023
- Divisa: EUR

| Código | Ud | Descripción | Precio |
|---|---|---|---|
| 48705_300 | u | Kit para interruptor de caja moldeada Atlantic Plus, referencia 48705/300 de IDE. Profundidad de armario: 300 - de IDE Electric | 119.35 |
