# Bloque repartidor 4 polos, referencia 48723 de IDE. 14 terminales 125A - de IDE Electric

- Propiedad del archivo: CONSTRUNARIO
- Formato: FIEBDC-3/2012
- Programa: Construnario Versión 3.51
- Fecha de los precios: 01/03/2023
- Divisa: EUR

**48723** u Bloque repartidor 4 polos, referencia 48723 de IDE. 14 terminales 125A - de IDE Electric
Precio: 55.80
Máxima temperatura ambiente 40 ºC. Protección: Pantalla con tapa transparente. Auto extinguibles V0. Montados con perfil DIN o con tornillos. Código EAN: 8431044344591
