# Pletina cobre roscada, referencia 48799 de IDE. 20x5x2000 - de IDE Electric

- Propiedad del archivo: CONSTRUNARIO
- Formato: FIEBDC-3/2012
- Programa: Construnario Versión 3.51
- Fecha de los precios: 19/01/2023
- Divisa: EUR

**48799** u Pletina cobre roscada, referencia 48799 de IDE. 20x5x2000 - de IDE Electric
Pletina cobre roscada, referencia 48799 de IDE. 20x5x2000 Código EAN: 8431044480817 Código eCl@ss 8.0: EC001522
