# Pletina cobre roscada, referencia 48801 de IDE. 20x10x1000 - de IDE Electric

- Propiedad del archivo: CONSTRUNARIO
- Formato: FIEBDC-3/2012
- Programa: Construnario Versión 3.51
- Fecha de los precios: 19/01/2023
- Divisa: EUR

**48801** u Pletina cobre roscada, referencia 48801 de IDE. 20x10x1000 - de IDE Electric
Pletina cobre roscada, referencia 48801 de IDE. 20x10x1000 Código EAN: 8431044480787 Código eCl@ss 8.0: EC001522
