# Pack rejilla ventilación 105x154 2ud - de IDE Electric

- Propiedad del archivo: CONSTRUNARIO
- Formato: FIEBDC-3/2012
- Programa: Construnario Versión 3.51
- Fecha de los precios: 01/03/2023
- Divisa: EUR

**49331** u Pack rejilla ventilación 105x154 2ud - de IDE Electric
Precio: 12.72
Fabricadas en acero laminado en frío RAL 7035. Suministradas en pack de 2 unidades. Código EAN: 8431044018621 Código ETIM 6.0: EC001301
