# Pack rejilla ventilación 167x105 2ud - de IDE Electric

- Propiedad del archivo: CONSTRUNARIO
- Formato: FIEBDC-3/2012
- Programa: Construnario Versión 3.51
- Fecha de los precios: 01/03/2023
- Divisa: EUR

**49335** u Pack rejilla ventilación 167x105 2ud - de IDE Electric
Precio: 11.70
Fabricadas en acero laminado en frío RAL 7035. Suministradas en pack de 2 unidades. Código EAN: 8431044493350 Código ETIM 6.0: EC001301
