# Kit soporte canateta horizontal (2ud) - de IDE Electric

- Propiedad del archivo: CONSTRUNARIO
- Formato: FIEBDC-3/2012
- Programa: Construnario Versión 3.51
- Fecha de los precios: 01/03/2023
- Divisa: EUR

**49368** u Kit soporte canateta horizontal (2ud) - de IDE Electric
Precio: 3.32
Soportes para la fijación de canaletas de distribución de cableado en sentido horizontal. Dos posiciones de fijación de la canal horizontal para separación entre raíles DIN 150 ó 200 mm. Soporte de canaleta vertical y horizontal enlazables entre sí. Suministro: Pack de 2 soportes mas tornillos de fijación. Materiales: ABS RAL 7035. Para armarios Argenta Plus - Atlantic - Atlantic Plus. Código EAN: 8431044007816
