# Porta planos metálico 800 - de IDE Electric

- Propiedad del archivo: CONSTRUNARIO
- Formato: FIEBDC-3/2012
- Programa: Construnario Versión 3.51
- Fecha de los precios: 01/03/2023
- Divisa: EUR

**49387** u Porta planos metálico 800 - de IDE Electric
Precio: 46.82
MATERIALES: Acero laminado color RAL7035. Excepto Ref.: 49385 en poliestireno. Para armarios Argenta Plus. Código EAN: 8431044493879 Código eCl@ss 6.0: EC000317
