# Registro cortafuegos para hueco 455x505x22 resistencia 60 - de IDE Electric

- Propiedad del archivo: CONSTRUNARIO
- Formato: FIEBDC-3/2012
- Programa: Construnario Versión 3.51
- Fecha de los precios: 01/03/2023
- Divisa: EUR

**60RF4550** u Registro cortafuegos para hueco 455x505x22 resistencia 60 - de IDE Electric
Precio: 315.29
Empotrar - RF60 - RAL9003. Código EAN: 8431044291000 Código ETIM 6.0: EC000456
