# Accesorios Tapa para D114 (clips) - de IDE Electric

- Propiedad del archivo: CONSTRUNARIO
- Formato: FIEBDC-3/2012
- Programa: Construnario Versión 3.51
- Fecha de los precios: 01/03/2023
- Divisa: EUR

| Código | Ud | Descripción | Precio |
|---|---|---|---|
| 74455 | u | Accesorios Tapa para D114 (clips) - de IDE Electric | 2.89 |
