# Bisagra interior marco-base (24-36-54 mod.) (2 unid.) - de IDE Electric

- Propiedad del archivo: CONSTRUNARIO
- Formato: FIEBDC-3/2012
- Programa: Construnario Versión 3.51
- Fecha de los precios: 01/03/2023
- Divisa: EUR

**77020** u Bisagra interior marco-base (24-36-54 mod.) (2 unid.) - de IDE Electric
Precio: 0.51
Para Series: Ecology - Star. Código EAN: 8431044770208 Código ETIM 6.0: EC002620
