# Accesorios Tapa cubremódulos blanca (6 mód.) - de IDE Electric

- Propiedad del archivo: CONSTRUNARIO
- Formato: FIEBDC-3/2012
- Programa: Construnario Versión 3.51
- Fecha de los precios: 01/03/2023
- Divisa: EUR

**77600** u Accesorios Tapa cubremódulos blanca (6 mód.) - de IDE Electric
Precio: 0.50
Materiales: PS. Código EAN: 8431044776002 Código eCl@ss 6.0: EC000456
