# Accesorios tapones herméticos - de IDE Electric

- Propiedad del archivo: CONSTRUNARIO
- Formato: FIEBDC-3/2012
- Programa: Construnario Versión 3.51
- Fecha de los precios: 01/03/2023
- Divisa: EUR

**77650** u Accesorios tapones herméticos - de IDE Electric
Precio: 0.25
Para series: Pryma - Star - Ecology - Combi - Light. Código EAN: 8431044776507
