# Accesorios Soporte para candado de seguridad PRYMA - de IDE Electric

- Propiedad del archivo: CONSTRUNARIO
- Formato: FIEBDC-3/2012
- Programa: Construnario Versión 3.51
- Fecha de los precios: 01/03/2023
- Divisa: EUR

**77670** u Accesorios Soporte para candado de seguridad PRYMA - de IDE Electric
Precio: 1.07
Soporte para candado de seguridad. Código EAN: 8431044776705
