# Conos plásticos libres de halógenos diámetro 25 mm - de IDE Electric

- Propiedad del archivo: CONSTRUNARIO
- Formato: FIEBDC-3/2012
- Programa: Construnario Versión 3.51
- Fecha de los precios: 01/03/2023
- Divisa: EUR

| Código | Ud | Descripción | Precio |
|---|---|---|---|
| 77953 | u | Conos plásticos libres de halógenos diámetro 25 mm - de IDE Electric | 0.24 |
